# Cinta para la realización de conductos autoportantes, referencia Climaver Deco de Isover, negro, 1 rollos 55 m - de Isover

- Propiedad del archivo: CONSTRUNARIO
- Formato: FIEBDC-3/2012
- Programa: Construnario Versión 3.51
- Fecha de los precios: 26/08/2020
- Divisa: EUR

**PISOACCCLIM_CCDN** m Cinta para la realización de conductos autoportantes, referencia Climaver Deco de Isover, negro, 1 rollos 55 m - de Isover
Cinta CLIMAVER DECO de ISOVER con el revestimiento exterior del complejo Deco negro de 63 mm de ancho en rollo de 50 m. Recomendada para la realización de conductos autoportantes CLIMAVER Deco. Aseguran la estanqueidad del conducto y la perfecta y permanente adhesión de la cinta al conducto. Se aplica a temperaturas mayores de 0ºC.
