# Tubería Ø 150 mm de fundición dúctil TYTON® de Construtec

- Propiedad del archivo: CONSTRUNARIO
- Formato: FIEBDC-3/2012
- Programa: Construnario Versión 3.51
- Fecha de los precios: 02/10/2023
- Divisa: EUR

**C_CON11103** m Tubería Ø 150 mm de fundición dúctil TYTON® de Construtec
- Características de los tubos de fundición dúctil Resistencia y elasticidad La fundición dúctil es una aleación de hierro con carbono que contiene grafito libre en forma de esfera. Esta estructura molecular hace que la fundición dúctil absorba la fuerza y reaccione de forma plástica y elástica antes de llegar al punto de rotura. Es decir, la energía de impacto se convierte en deformación. Reciclable El hierro dúctil es un material reciclable en sí mismo. Mantiene las propiedades y la calidad inalterados y sigue un proceso de fabricación respetuoso con el medioambiente, como certifica la ISO 14001 e ISO 9001. - Ventajas de las tubería de fundición de hierro dúctil Las uniones pueden ser realizadas por cualquier operario, no es necesario usar equipos de soldadura. Admite muy altas presiones. Montaje sencillo, incluso en zonas complejas. Todo queda revestido, no se precisan operaciones de revestimiento in-situ. No precisa mantenimiento. - Características de la tubería de fundición de hierro dúctil tipo TYTON® La unión enchufe con junta tipo TYTON® no necesita otros elementos como bridas, contrabridas o tornillos para garantizar la estanqueidad de la tubería lo que simplifica el montaje y ahorra mano de obra La junta TYTON® está compuesta por un anillo de goma circular EPDM (calidad alimentaria para abastecimiento según norma EN 681-1) o NBR (Nitrilo para saneamiento según norma EN 682). Existen otros materiales disponibles, consúltenos Altísimo grado de aceptación mundial: más del 95% del mercado es tubería con junta TYTON® La tubería TYTON® cuenta con la certificación anti-incendio FM Funcionamiento de la tubería de hierro dúctil tipo TYTON® La junta va alojada en la cámara de la copa o campana y se comprime con la entrada del extremo liso del siguiente tubo. La estanquidad de unión queda garantizada tanto en bajas como en altas presiones, ya que la propia presión de agua comprime la junta contra la cavidad. - La junta TYTON® genera estanquidad mediante la deformación por parte de la presión del fluido de la junta de goma alojada en el interior de la campana del elemento en donde se introduce la espiga del elemento adyacente. Trabaja de la siguiente forma: a mayor presión en la línea, mayor estanquidad en la unión. Esta unión admite un ángulo de desviación entre 3° y 5° Puede adaptarse a los movimientos del terreno sin rotura Absorbe pequeñas dilataciones y desplazamientos axiales Posibilita el ahorro de piezas especiales utilizando la curvatura de la línea - Especificaciones técnicas de la tubería de fundición de hierro dúctil con sistema de unión tipo TYTON® NORMAS: ISO 2531/EN 545/EN 598 Diámetros DN 80 - DN 1600 Clase de presión Hasta C100 Clase de espesor K9 - 20 Longitud de tubería Fabricación: 5 - 5,5 - 6 m (Largos variables según necesidades del proyecto o por necesidades de logística de transportes, manteniendo requisitos normativos.) Mayores diámetros: consultar - Accesorios/fittings: completa gama de accesorios en fundición de hierro dúctil con junta TYTON®, PFA 40 en estándar para diámetros hasta DN 600 y PFA 25 desde DN 700 a DN 1600 - Suministro: incluye grasa con calidad alimentaria certificada - Revestimiento exterior: Zinc metálico 200g/m² según ISO8179+capa acabado en Bitumen negro Zinc metálico 200g/m² según ISO8179+ Epoxy azul o rojo Zinc Aluminio 400g/m² según ISO8179 + Epoxy azul o rojo Epoxi Cerámico Ceramawrap - Revestimiento interior: Agua Potable: Cemento de escorias de alto horno tipo BFC según ISO4179. Agua Potable: Cemento portland según ISO4179 (opción con Seal Coat) Saneamiento/Alcantarillado: Mortero de cemento HAC con alto contenido aluminosos Saneamiento/Alcantarillado: Epoxi cerámico Ceramapure PL90
