# Central alarma incendios Eracle conv. 8 zonas, ES, referencia 43CPC008ES de Comelit

- Propiedad del archivo: CONSTRUNARIO
- Formato: FIEBDC-3/2012
- Programa: Construnario Versión 3.51
- Fecha de los precios: 06/10/2022
- Divisa: EUR

**43CPC008ES** u Central alarma incendios Eracle conv. 8 zonas, ES, referencia 43CPC008ES de Comelit
La ERACLE 8 zonas es una central de alarma de incendio convencional que soporta hasta 32 sensores o pulsadores para cada línea de detección. Está dotada con una robusta carcasa de plástico y en la parte frontal presenta todas las señalizaciones y los mandos de acuerdo con lo exigido por las correspondientes normativas. Señalizaciones de Alarma y Avería para cada línea. Señalizaciones generales de Alarma de incendio, Avería, Sirenas averiadas/excluidas, Exclusiones, Prueba y Tensión de red. Mandos para Silenciado de timbres, Silenciado de sirenas, Inclusión/Exclusión, Prueba, Restablecimiento y Alarma acústica. Impedancia de final de línea activa para la monitorización continua de las líneas de detección. Prueba de movimiento. Niveles de acceso protegidos mediante llave de seguridad. Modo de detección programable con confirmación. Retraso de la activación de las sirenas programable. Expansible con módulo de 8 relés. Batería para alimentación secundaria 12 Vcc / 7 Ah. Certificación según las normas EN 54-2 y EN 54-4.
