# Equipo de clinchado para filtros tipo bolsa RIVCLINCH®

- Propiedad del archivo: CONSTRUNARIO
- Formato: FIEBDC-3/2012
- Programa: Construnario Versión 3.51
- Fecha de los precios: 08/11/2022
- Divisa: EUR

**RC_APF** u Equipo de clinchado para filtros tipo bolsa RIVCLINCH®
El equipo de clinchado específico de Böllhoff para filtros tipo bolsa es una solución integral para la fabricación automática de filtros tipo bolsa. Ha sido diseñada por especialistas fabricantes de filtros con la intención de aumentar la productividad: hasta 500.000 filtros por año (3 desplazamientos dependiendo del tamaño de la bolsa). Este equipo de clinchado garantiza entregas puntuales, plazos de entrega reducidos y, además, también logra estabilizar el producto final aumentando su calidad y control: cada 5 segundos se realiza la misma secuencia de clinchado, lo que garantiza una unión perfecta. La estación de clinchado es modular: se puede usar de manera manual o automática para nuevas líneas o líneas ya existentes. Cuenta con una mesa de ensamblaje para remachado y punteado. Además, la mesa para ensamblaje está específicamente diseñada para preparar marcos para filtros para líneas automáticas o para completar la unión con máquinas de clinchado opcionales.
