# Tuerca remachable anti vibraciones SITEC® Rivet

- Propiedad del archivo: CONSTRUNARIO
- Formato: FIEBDC-3/2012
- Programa: Construnario Versión 3.51
- Fecha de los precios: 08/11/2022
- Divisa: EUR

**SITECRIV** u Tuerca remachable anti vibraciones SITEC® Rivet
Los elementos de fijación para la absorción de ruidos y vibraciones SITEC® son un nuevo desarrollo del Grupo Böllhoff y cuenta con cuatro variedades. El elemento SITEC® Rivet es uno de los más destacados: la tuerca remachable para absorción de vibraciones. Esta tuerca remachable anti vibraciones permite fijar un elemento roscado de alta resistencia a una pieza de espesor reducido, con la ventaja de la absorción de vibraciones y ruidos, además del aislamiento térmico y eléctrico. Este elemento de fijación proporciona una rosca estable para piezas de espesor reducido. Los parámetros son ajustables, lo que facilita la flexibilidad en el diseño (material, solución de conexión, etc.). La gama de elementos de fijación SITEC® es la nueva propuesta de Böllhoff en el ámbito del llamado NVH (Noise Vibration and Hardness: ruido, vibración y dureza), y que se concentra en evitar los ruidos y vibraciones en compresores, bombas, motores, etc.
