# Sistema de doble acristalamiento para fachadas. Controlite® de Pal Plastic. Módulo de 1040 mm

- Propiedad del archivo: CONSTRUNARIO
- Formato: FIEBDC-3/2012
- Programa: Construnario Versión 3.51
- Fecha de los precios: 11/11/2020
- Divisa: EUR

**PAL010102** m2 Sistema de doble acristalamiento para fachadas. Controlite® de Pal Plastic. Módulo de 1040 mm.
Sistema de doble acristalamiento para fachadas. Controlite® de Pal Plastic. Módulo de 1040 mm. • Doble acristalamiento: Controlite® en el interior DP de 16mm, 1040mm en el exterior • Módulo de instalación: 1041mm • Mayor aislamiento térmico • Conectores de aluminio invisibles en el lado exterior • Libertad de dilatación del policarbonato • Mecanismos con fácil accesibilidad y mantenimiento La Optimización de la Luz para fachadas Transforme su fachada en una pared de luz dinámica. Controlite® cuenta con persianas giratorias que ajustan su posición durante todo el día para transmitir la cantidad óptima de luz natural. Este sistema inteligente equilibra los niveles de luz y aumento de calor solar para así transmitir una luz difusa de manera uniforme, creando cómodos ambientes interiores, incluso en los climas más extremos. Controlite® ofrece una solución dinámica y rentable que reduce significativamente el consumo de energía e integra un diseño sostenible.
