# Sistemas de tubos flexibles y fundas expansibles para la protección mecánica y ambiental de cables eléctricos de Interflex

- Propiedad del archivo: CONSTRUNARIO
- Formato: FIEBDC-3/2012
- Programa: Construnario Versión 3.51
- Fecha de los precios: 03/12/2020
- Divisa: EUR

**C1004INT_1** Sistemas de tubos flexibles y fundas expansibles para la protección mecánica y ambiental de cables eléctricos de Interflex
Nylofix: Sistema de tubos flexibles y racores de poliamida Interflex: Sistema de tubos flexibles y racores de metal y PVC Expanflex: Fundas trenzadas expansibles
