# Cinta selladora de butilo, referencia TRCB9 de Tripoman

- Propiedad del archivo: CONSTRUNARIO
- Formato: FIEBDC-3/2012
- Programa: Construnario Versión 3.51
- Fecha de los precios: 24/10/2022
- Divisa: EUR

**TR_TRCB9** u Cinta selladora de butilo, referencia TRCB9 de Tripoman
Precio: 6.89
Ud. De Rollo de cinta selladora de las diferentes laminas de Tripomant GR, de 6 mm. de espesor para garantizar el sellado del conjunto al gas radón.
