# Cámara de red , serie WizMind de Dahua. Multi-Sensor panorámica + PTZ. 8x2×4MP

- Propiedad del archivo: CONSTRUNARIO
- Formato: FIEBDC-3/2012
- Programa: Construnario Versión 3.51
- Fecha de los precios: 27/01/2021
- Divisa: EUR

**Dahua0101113** u Cámara de red , serie WizMind de Dahua. Multi-Sensor panorámica + PTZ. 8x2×4MP.
> Cámara de red panorámica: ocho cámaras PTZ CMOS progresivas de 1 / 1.8 "y 4 megapíxeles: una cámara CMOS progresiva de 1 / 1.8" y 8 megapíxeles > Vista panorámica de 360 ??grados > Codificación inteligente H265 + / H264 + > Día / Noche (ICR); 3D NR; AWB; AGC; BLC > Distancia de iluminación hasta 500 m > Zoom óptico de 45x > Estabilización de imagen óptica > Seguimiento inteligente > Tripwire; Intrusión > Mapa de multitudes > Densidad del vehículo
