# Cuadros acústicos decorativos, de Ecocero

- Propiedad del archivo: CONSTRUNARIO
- Formato: FIEBDC-3/2012
- Programa: Construnario Versión 3.51
- Fecha de los precios: 18/02/2021
- Divisa: EUR

**ECOCUAD** u Cuadros acústicos decorativos, de Ecocero
Nuestros cuadros acústicos decorativos nos permiten imprimir cualquier imagen que desee el cliente en una tela acústica que irá en un marco de aluminio con material fonoabsorbente. Con una buena absorción en medias y altas frecuencias nos permite mejorar la acústica de cualquier sala de forma completamente integrada en cualquier decoración. Están diseñados para ser instalados en locales donde la estética sea muy importante y se usan como complemento de un tratamiento con otros modelos de la marca en: oficinas, restaurantes, salones de celebraciones, call center, coworking, pubs, discotecas, clínicas dentales, farmacias, hoteles, autoescuelas, academias de formación, escuelas de música, escuelas de danza, salas de jazz…
