# Ventilador estático de lamas modelo Smokejet de Energimac. Accionamiento por motor o cilindro neumático

- Propiedad del archivo: CONSTRUNARIO
- Formato: FIEBDC-3/2012
- Programa: Construnario Versión 3.51
- Fecha de los precios: 24/02/2021
- Divisa: EUR

**SMOKEJET** u Ventilador estático de lamas modelo Smokejet de Energimac. Accionamiento por motor o cilindro neumático
Ventilador estático de lamas con accionamiento mediante motor eléctrico o cilindro neumático de doble efecto (aire para abrir y cerrar) o simple efecto (apertura por aire y cierre por muelle). El modelo SmokeJet puede incorporar lamas de aluminio de capa sencilla, aluminio de doble capa, policarbonato alveolar y vidrio laminado.
