# Sistema de ventilación de tipo laberinto AIRSTAR de Energimac

- Propiedad del archivo: CONSTRUNARIO
- Formato: FIEBDC-3/2012
- Programa: Construnario Versión 3.51
- Fecha de los precios: 24/02/2021
- Divisa: EUR

**AIRSTAR** u Sistema de ventilación de tipo laberinto AIRSTAR de Energimac
Al ser un ventilador de alto rendimiento, el sistema de ventilación de tipo laberinto AIRSTAR, se utiliza en industrias pesadas con altos niveles de temperatura y ruido, donde una ventilación a prueba de lluvia y sin consumo energético es necesaria. Además, es capaz de cumplir con los requisitos más estrictos de protección contra el ruido, donde sea necesario. El sistema AIRSTAR aprovecha las diferencias de presión y temperatura provocadas por la carga térmica del edificio para generar la ventilación natural. Las unidades se fabrican en aleación de aluminio (AlMg3). Las unidades AIRSTAR también pueden controlarse mediante sistemas neumáticos o eléctricos.
