# Equipo para ventilación mecánica Isovent de Energimac. Puede utilizarse para climatizar el edificio

- Propiedad del archivo: CONSTRUNARIO
- Formato: FIEBDC-3/2012
- Programa: Construnario Versión 3.51
- Fecha de los precios: 24/02/2021
- Divisa: EUR

**ISOVENT** u Equipo para ventilación mecánica Isovent de Energimac. Puede utilizarse para climatizar el edificio
Equipos para ventilación mecánica. Pueden ser utilizados como alternativa o como complemento a la ventilación natural. En un edificio donde sea difícil la creación de aberturas en la fachada, es posible la integración de medios mecánicos para aportar aire fresco al interior, permitiendo la extracción del humo por medios naturales.
