# Sistema de claraboya en arco Eurolight de Energimac. Paneles de policarbonato multicapa montados en perfiles de aluminio

- Propiedad del archivo: CONSTRUNARIO
- Formato: FIEBDC-3/2012
- Programa: Construnario Versión 3.51
- Fecha de los precios: 24/02/2021
- Divisa: EUR

**EUROLIGHT** u Sistema de claraboya en arco Eurolight de Energimac. Paneles de policarbonato multicapa montados en perfiles de aluminio
EUROLIGHT es un sistema de claraboya en arco, con paneles de policarbonato multicapa montados en perfiles de aluminio. Las buenas propiedades de aislamiento térmico del sistema garantizan bajos costos energéticos. La Iluminación Natural no es sólo responsable de crear un mejor ambiente de trabajo y consecuente aumento de productividad de los empleados, es también responsable de un importante ahorro de energía, pues sustituye la luz artificial. Los sistemas de Iluminación Natural (claraboyas, lucernarios, etc.) son soluciones arquitectónicas que se utilizan normalmente en edificios donde existe preocupación por el ahorro energético. Con la existencia de zonas translúcidas en la cubierta del edificio se genera un importante ahorro en el consumo de energía eléctrica para iluminación. Debido a su gran versatilidad en cuanto a dimensiones, estos sistemas pueden adaptarse a todo tipo de edificios y soluciones arquitectónicas. Es posible incluso la combinación de sistemas de sistemas de evacuación de humo y / o ventilación natural con sistemas de iluminación para iluminación natural.
