# División de servicios de ingeniería y fabricación del Grupo Navec

- Propiedad del archivo: CONSTRUNARIO
- Formato: FIEBDC-3/2012
- Programa: Construnario Versión 3.51
- Fecha de los precios: 25/02/2021
- Divisa: EUR

**C2301NAV_01** División de servicios de ingeniería y fabricación del Grupo Navec
Desarrollamos proyectos destinados a dar solución a las más diversas necesidades en el ámbito del manejo, transporte y almacenamiento de sólidos y en calderería, e intervenimos en la realización de estructuras metálicas, puentes, etc., para el sector de la construcción. Nuestra completa especialización nos permite ofrecer el diseño, la fabricación y el montaje de los equipos, conformando así un servicio integral. En todos nuestros proyectos damos prioridad tanto a los niveles de calidad requeridos, como a los plazos previstos y a la evaluación y gestión de los costes. Servicios - Manutención-Manejo de sólidos - Equipos a Presión - Plantas llave en mano EPC-EPCM - Calderería y Estructuras - Barreras y Cierres
