# División de servicios de montaje e instalación del Grupo Navec

- Propiedad del archivo: CONSTRUNARIO
- Formato: FIEBDC-3/2012
- Programa: Construnario Versión 3.51
- Fecha de los precios: 25/02/2021
- Divisa: EUR

**C2301NAV_02** División de servicios de montaje e instalación del Grupo Navec
En nuestra división de Montaje adaptamos nuestras capacidades de construcción de sistemas de tuberías, estructuras metálicas, fabricaciones modulares, etc. a las necesidades y requerimientos concretos del cliente, tanto en ejecución como prefabricación en taller. Nuestra organización nos permite el desarrollo integral de proyectos con la máxima autonomía de funcionamiento, sin que nuestros estándares de calidad, seguridad o plazo se vean afectados. Servicios - Montaje e instalación de sistemas mecánicos de tuberías - Pipelines - Alta especialización y máxima homologación en soldadura - Trabajos especiales - Obra Civil Industrial
