# División de servicios de mantenimiento del Grupo Navec

- Propiedad del archivo: CONSTRUNARIO
- Formato: FIEBDC-3/2012
- Programa: Construnario Versión 3.51
- Fecha de los precios: 25/02/2021
- Divisa: EUR

**C2301NAV_03** División de servicios de mantenimiento del Grupo Navec
Concebimos el mantenimiento industrial como un sistema complejo de gestión optimizada de recursos técnicos y organizativos. Nuestro concepto tiene como objetivo corregir, prevenir y predecir las averías, garantizar la disponibilidad, fiabilidad y utilización eficiente de las instalaciones y minimizar los costes. Y todo ello, sin perder de vista en ningún momento el cumplimiento de criterios de seguridad, calidad y compatibilidad medioambiental
