# División de servicios de ingeniería aplicada del Grupo Navec

- Propiedad del archivo: CONSTRUNARIO
- Formato: FIEBDC-3/2012
- Programa: Construnario Versión 3.51
- Fecha de los precios: 25/02/2021
- Divisa: EUR

**C2301NAV_04** División de servicios de ingeniería aplicada del Grupo Navec
Destinamos gran parte de nuestros recursos humanos y técnicos a desarrollar soluciones vanguardistas para la industria. La División de Ingeniería Aplicada representa la línea más avanzada de la innovación dirigida hacia el mantenimiento industrial. La Ingeniería Aplicada nos diferencia de nuestros competidores y aporta valor añadido a la amplia gama de servicios que prestamos. Contamos con técnicos y equipos especializados en diferentes disciplinas para la resolución de casos singulares y particulares en el área del mantenimiento industrial. La investigación, la innovación y la diversificación especializada en este ámbito son una premisa para nuestros profesionales, que están siempre a la búsqueda de las mejores y más vanguardistas soluciones para mantener activos, en las mejores condiciones de seguridad y eficacia, los equipos e instalaciones de nuestros clientes. Aplicamos soluciones innovadoras para refuerzos estructurales según la ISO-24817 que se desarrollan in situ, allí donde están las necesidades de nuestros clientes, y que aportan resultados tanto cuantitativos como cualitativos. Servicios - Reparaciones y recubrimientos con composites
