# División de servicios de obra civil del Grupo Navec

- Propiedad del archivo: CONSTRUNARIO
- Formato: FIEBDC-3/2012
- Programa: Construnario Versión 3.51
- Fecha de los precios: 25/02/2021
- Divisa: EUR

**C2301NAV_05** División de servicios de obra civil del Grupo Navec
La División de Obra Civil de Grupo Navec nació como complemento al resto de actividades de Grupo Navec y con el propósito de ampliar los servicios del Grupo hacia sus clientes hasta el rango más amplio posible. La actividad ha tomado suficiente entidad y volumen como para convertirse en División de negocio de Grupo Navec por sí misma.
