# División de servicios E+I+SA del Grupo Navec

- Propiedad del archivo: CONSTRUNARIO
- Formato: FIEBDC-3/2012
- Programa: Construnario Versión 3.51
- Fecha de los precios: 25/02/2021
- Divisa: EUR

**C2301NAV_06** División de servicios E+I+SA del Grupo Navec
Dentro de la División realizamos el desarrollo del Diseño, Ingeniería, suministros, instalación, comisionado, puesta en marcha y Mantenimientos de cualquier Planta Industrial dentro de los Sectores de actuación del Grupo NAVEC (Petroquímica, Refino, Centrales de Generación, Minería, Industria, etc..), buscando en todo momento la mayor Eficiencia y Sostenibilidad en favor del Medio Ambiente y de nuestros Clientes. Electricidad: Trabajos en Centros de Transformación hasta 36 kV. Alimentaciones eléctricas. Montaje de Instalaciones eléctricas ( fuerza, mando y protección de equipos), alumbrados, sistemas de puesta a tierra. Fabricación y suministro de armarios de distribución y cuadros potencia y control. Mantenimiento preventivo y correctivo. Mantenimiento predictivo por termografía. Instrumentación y Control: Automatización de Plantas de Procesos (sistemas de control DCS, PLC’s, SCADA) Montajes de instrumentación en plantas nuevas y “revampings”. Supervisión y verificación de instrumentación e instalaciones. Revisión y reparación de válvulas de control. Mantenimiento preventivo y correctivo. Sistemas de analizadores Proyectos “unidad paquete” de sistemas de análisis integrados. Suministro de sistemas fabricados y probados en nuestros talleres (FAT). Estudio y diseño de sistemas enfocados a operaciones y mantenimiento. Montaje y mantenimiento en planta. Asistencia técnica y gestión de repuestos.
