# Premarco para puerta corredera, referencia 32551R de la serie Essential Pro de Scrigno. 1 Hoja. Cartón-yeso. Luz de paso: 600x2000mm

- Propiedad del archivo: CONSTRUNARIO
- Formato: FIEBDC-3/2012
- Programa: Construnario Versión 3.51
- Fecha de los precios: 01/03/2021
- Divisa: EUR

**SCR32551R** u Premarco para puerta corredera, referencia 32551R de la serie Essential Pro de Scrigno. 1 Hoja. Cartón-yeso. Luz de paso: 600x2000mm
Precio: 486.00
Essential Pro es una versión especial de la puerta corredera Essential que permite instalar el kit Scrigno Open para la automatización de puertas correderas. Scrigno Open es extremadamente fácil de instalar, con una unidad de motor compacta fijada al riel en la parte superior del marco y totalmente oculta, dejando la apariencia externa de la puerta sin cambios.
