# Mecanismo estático para impedir accesos, referencia PI 25 E de Emfa Automatismos. Estático

- Propiedad del archivo: CONSTRUNARIO
- Formato: FIEBDC-3/2012
- Programa: Construnario Versión 3.51
- Fecha de los precios: 10/03/2021
- Divisa: EUR

**PI25E** u Mecanismo estático para impedir accesos, referencia PI 25 E de Emfa Automatismos. Estático
Pilón estático en acero inoxidable imitación PI-25 complemento para el cerramiento de grandes aperturas. Mínima profundidad a empotrar. Exterior de acero inoxidable con superficie antideslizante (para la seguridad del acceso peatonal).
