# Automatismo motor electromecánico, referencia SL EVO 600 de Metal Blinds. 230v para cancelas / puertas correderas automáticas hasta 600 Kg

- Propiedad del archivo: CONSTRUNARIO
- Formato: FIEBDC-3/2012
- Programa: Construnario Versión 3.51
- Fecha de los precios: 19/09/2023
- Divisa: EUR

**SLEVO 600** u Automatismo motor electromecánico, referencia SL EVO 600 de Metal Blinds. 230v para cancelas / puertas correderas automáticas hasta 600 Kg
Encóder de regulación de antiaplastamiento y finales de carrera magnéticos. Potenciómetro de regulación de fuerza de empuje. Central T101 autoprogramable Receptor opcional OC2 (open collector - sin reles) 2 canales Desaceleración en fase de apertura y cierre. Compatible con toda la gama de mandos emisores a distancia
