# Pulsador de inodoro para prevista, referencia 773 250 de la serie Visign de Conducciones de agua Viega. Plástico. Blanco alpino. Para Style 21

- Propiedad del archivo: CONSTRUNARIO
- Formato: FIEBDC-3/2012
- Programa: Construnario Versión 3.51
- Fecha de los precios: 18/03/2021
- Divisa: EUR

**773250VIE** u Pulsador de inodoro para prevista, referencia 773 250 de la serie Visign de Conducciones de agua Viega. Plástico. Blanco alpino. Para Style 21
Visign for Style 21 activación frontal o superior manual, tecnología de doble descarga equipamiento Marco de fijación, kit de pasadores de accionamiento, perno de fijación
