# Botonera regular 1 función, referencia 8000611-030 de la serie Simon 82 Sense de Simon. Blanco

- Propiedad del archivo: CONSTRUNARIO
- Formato: FIEBDC-3/2012
- Programa: Construnario Versión 3.51
- Fecha de los precios: 10/11/2022
- Divisa: EUR

**8000611-030** Botonera regular 1 función, referencia 8000611-030 de la serie Simon 82 Sense de Simon. Blanco
Con acabados en color blanco, la botonera regular 8000611-030 posee 1 función con control deslizante y tiene una intensidad de 8,2 mA. Se trata de una pieza de 55x55 mm que forma parte de la gama Sense, la cuál pertenece a las series Simon 82 Detail y Simon 82 Nature. Esta botonera, además de venir con su propio manual de instrucciones para aprender todo sobre su uso, cuenta con los mejores materiales del mercado gracias a su fabricación con componentes electrónicos con aislamiento libre de halógenos y embellecedor termoplástico. Y no sólo eso, ya que te da la posibilidad de personalizar y crear tu propia configuración eligiendo las funciones que necesites gracias a los iconos de nuestra librería. Las series Simon 82 Detail y Simon 82 Nature se amplían con una nueva línea. Y es que Sense ha sido especialmente creada para estar a la altura de todas las necesidades de nuestros clientes.
