# Te salida central, referencia F36151/26 de Isotubi. Rosca macho. 15-R 1/2’’

- Propiedad del archivo: CONSTRUNARIO
- Formato: FIEBDC-3/2012
- Programa: Construnario Versión 3.51
- Fecha de los precios: 23/11/2022
- Divisa: EUR

| Código | Ud | Descripción |
|---|---|---|
| F3615126 | u | Te salida central, referencia F36151/26 de Isotubi. Rosca macho. 15-R 1/2’’ |
