# Válvula de desagüe, referencia 615 de Matriplast- Ø chapa 70 mm

- Propiedad del archivo: CONSTRUNARIO
- Formato: FIEBDC-3/2012
- Programa: Construnario Versión 3.51
- Fecha de los precios: 30/08/2023
- Divisa: EUR

**615MAT** u Válvula de desagüe, referencia 615 de Matriplast- Ø chapa 70 mm
•Válvula para baño, lavabo o bidé •Adaptable a salidas Ø 32 Y 40
