# Operador irreversible electromecánico 24 V para cancelas batientes, referencia Virgo de BFT. Hasta 200 kg/ 2 m

- Propiedad del archivo: CONSTRUNARIO
- Formato: FIEBDC-3/2012
- Programa: Construnario Versión 3.51
- Fecha de los precios: 17/11/2022
- Divisa: EUR

**P930116 00002** u Operador irreversible electromecánico 24 V para cancelas batientes, referencia Virgo de BFT. Hasta 200 kg/ 2 m
Central de mando LINX Alimentación de la tarjeta 230 V Voltaje del motor 24 V Potencia de entrada 110 W Ancho máximo de la puerta/hoja de puerta 2 m Peso máximo de la puerta/hoja de la puerta 200 kg Ángulo máximo 120 ° Tiempo de maniobra 14 s Tipo de final de carrera Electromecánico Deceleración Sí Bloqueo Mecánico Desbloqueo palanca y llave triangular Reacción al impacto Limitador de par electrónico Frecuencia de uso Semintensivo Grado de protección IPX4 Condiciones ambientales -15 ÷ 50 °C Interconectividad no
