# Operador hidráulico para puertas industriales plegables, referencia Forb R de BFT. Máximo 2 paneles

- Propiedad del archivo: CONSTRUNARIO
- Formato: FIEBDC-3/2012
- Programa: Construnario Versión 3.51
- Fecha de los precios: 17/11/2022
- Divisa: EUR

**P935019 00001** u Operador hidráulico para puertas industriales plegables, referencia Forb R de BFT. Máximo 2 paneles
Operador hidráulico para puertas industriales plegables (máximo dos paneles) con superficie máxima 2.4 m² y empleo muy intensivo
