# Pilona fija antiterrorismo, referencia RANCH E 330/1200C de BFT. Vástago: 1200 mm de altura: diámetro: 330 mm

- Propiedad del archivo: CONSTRUNARIO
- Formato: FIEBDC-3/2012
- Programa: Construnario Versión 3.51
- Fecha de los precios: 17/11/2022
- Divisa: EUR

**P970269 00001** u Pilona fija antiterrorismo, referencia RANCH E 330/1200C de BFT. Vástago: 1200 mm de altura: diámetro: 330 mm
Pilona fija antiterrorismo con vástago de 1200 mm de altura y 330 mm de diámetro. Versión dotada de caperuza con luces y vástago de acero pintado RAL 7015. Brida no incluida.
