# Suelo laminado Quick Step, referencia MJ3552 de la gama Majestic de Distiplas. Roble desierto gris cepillado

- Propiedad del archivo: CONSTRUNARIO
- Formato: FIEBDC-3/2012
- Programa: Construnario Versión 3.51
- Fecha de los precios: 23/12/2022
- Divisa: EUR

**MJ3552DIS** Suelo laminado Quick Step, referencia MJ3552 de la gama Majestic de Distiplas. Roble desierto gris cepillado
Anclaje: Sistema UNICLIC Ancho: 240 mm Largo: 2050 mm Espesor: 9,5 mm Contenido: 6 lamasxcaja M2 Caja: 2,952 m2 Clase: 32 - AC4
