# Dispensador de papel toalla con cerradura, referencia 04006.S de la serie Tissue de Nofer. Acero inoxidable satinado

- Propiedad del archivo: CONSTRUNARIO
- Formato: FIEBDC-3/2012
- Programa: Construnario Versión 3.51
- Fecha de los precios: 01/10/2024
- Divisa: EUR

**04006.S** u Dispensador de papel toalla con cerradura, referencia 04006.S de la serie Tissue de Nofer. Acero inoxidable satinado
Precio: 50.30
Dispensador de papel toalla con cerradura, referencia 04006.S de la serie Tissue de Nofer. Acero inoxidable satinado Dispensador papel toalla, tapa frontal y montaje a pared adecuado para toallas plegadas o dobladas (zig-zag), con visor de contenido y llave de seguridad Con visor de contenido Material: acero inoxidable AISI 304 Acabado: satinado Dimensiones: 300 alto x 280 ancho x 100 fondo (mm) Consumible : 06009.E Dispensador de papel toalla NOFER de acero inoxidable AISI 304, acabado satinado, de apertura frontal para adosar a pared. Adecuado para toallas plegadas o engarzadas (zig-zag), con visores de contenido y llave de seguridad. Dimensiones: 300 alto x 280 ancho x 100 fondo (mm).
