# Asiento para inodoro tapa amortiguada caída lenta, referencia 13147.W de Nofer. Urea color blanco

- Propiedad del archivo: CONSTRUNARIO
- Formato: FIEBDC-3/2012
- Programa: Construnario Versión 3.51
- Fecha de los precios: 01/10/2024
- Divisa: EUR

**13147.W** u Asiento para inodoro tapa amortiguada caída lenta, referencia 13147.W de Nofer. Urea color blanco
Precio: 50.40
Asiento para inodoro tapa amortiguada caída lenta Material Urea color Blanco
