# Inodoro y lavamanos antivandálico de instalación transmuro, referencia 13123.L de Nofer. Inodoro en posición izquierda

- Propiedad del archivo: CONSTRUNARIO
- Formato: FIEBDC-3/2012
- Programa: Construnario Versión 3.51
- Fecha de los precios: 01/10/2024
- Divisa: EUR

**13123.L** u Inodoro y lavamanos antivandálico de instalación transmuro, referencia 13123.L de Nofer. Inodoro en posición izquierda
Precio: 2395.00
Inodoro y lavamanos antivandálico de instalación transmuro, referencia 13123.L de Nofer. Inodoro en posición izquierda Adecuado para instalaciones que demandan alto grado de seguridad. Incluye pernos para instalación a través de muro Grifería no incluida Se recomienda el kit de griferia 07014 De acero inoxidable AISI 304 acabado satinado Dimensiones: 990 alto x 660 ancho x 690 fondo (mm) Equipo compacto NOFER o equivalente, compuesto por lavamanos e inodoro. Antivandálico, fabricado de acero inoxidable AISI 304. Inodoro situado en parte izquierda de la unidad. Dimensiones: 990 alto x 660 ancho x 690 fondo (mm).
