# Barra recta con dos puntos de apoyo, referencia 15054.80.S de Nofer. 800 mm. Acero inoxidable AISI 304 satinado

- Propiedad del archivo: CONSTRUNARIO
- Formato: FIEBDC-3/2012
- Programa: Construnario Versión 3.51
- Fecha de los precios: 01/10/2024
- Divisa: EUR

**15054.80.S** u Barra recta con dos puntos de apoyo, referencia 15054.80.S de Nofer. 800 mm. Acero inoxidable AISI 304 satinado
Precio: 46.90
Barra recta con dos puntos de apoyo, referencia 15054.80.S de Nofer. 800 mm. Acero inoxidable AISI 304 satinado Barra recta con dos puntos de apoyo Incluye kit anticonductivo y tornillería Material: Acero inoxidable AISI 304 Acabado: Satinado Longitud: 800 mm Diámetro: Ø 32 mm Barra de apoyo fija NOFER o equivalente, de acero inoxidable AISI 304 acabado satinado. Longitud entre apoyos: 800 mm. Barra Ø 32 mm.
