# Revestimiento elástico monocomponente, Maxelastic de Drizoro. Ppara impermeabilización de cubiertas

- Propiedad del archivo: CONSTRUNARIO
- Formato: FIEBDC-3/2012
- Programa: Construnario Versión 3.51
- Fecha de los precios: 30/04/2021
- Divisa: EUR

**01804_DRI** u Revestimiento elástico monocomponente, Maxelastic de Drizoro. Ppara impermeabilización de cubiertas
MAXELASTIC ® es un revestimiento impermeabilizante, elástico y monocomponente en base a resinas acrílicas en dispersión acuosa, especialmente formulado para todo tipo de cubiertas con gran estabilidad frente a los agentes ambientales y la radiación ultravioleta. Se presenta en forma de pasta tixotrópica, apta para ser aplicada de forma líquida que una vez polimerizada genera un revestimiento totalmente adherido al soporte y con una impermeabilización absoluta.
