# Sumidero sifónico semi-industrial de 150x150 mm, referencia 082.150.050C de Cainox

- Propiedad del archivo: CONSTRUNARIO
- Formato: FIEBDC-3/2012
- Programa: Construnario Versión 3.51
- Fecha de los precios: 03/05/2021
- Divisa: EUR

**082.150.050C** u Sumidero sifónico semi-industrial de 150x150 mm, referencia 082.150.050C de Cainox
Sumidero sifónico semi-industrial de 150x150 mm salida vertical de Ø50 mm fabricado en acero inoxidable AISI304 y AISI316L (bajo petición). Incluye cesta de recogida de sólidos. Diseñado para su instalación tanto en zonas de interior como de exterior donde se necesite un caudal de evacuación específico y que soporten cargas pesadas. Gracias a su gran resistencia, son ideales para aparcamientos, terrazas, zonas comerciales…
