# Analizador de red multifunción, referencia DIRIS Q800 de Socomec

- Propiedad del archivo: CONSTRUNARIO
- Formato: FIEBDC-3/2012
- Programa: Construnario Versión 3.51
- Fecha de los precios: 04/05/2021
- Divisa: EUR

**DIRIS Q800** u Analizador de red multifunción, referencia DIRIS Q800 de Socomec
DIRIS Q800 es un analizador de red multifunción para todos los proyectos de eficiencia energética. Ayuda a garantizar que el suministro eléctrico funcione de forma continuada y optimizada. Con este sistema puede: Mejorar la eficiencia de sus instalaciones. Reducir las pérdidas de producción. Optimizar los costes de funcionamiento. Reducir los costes de mantenimiento. Para alcanzar estos objetivos, el DIRIS Q800 hace lo siguiente: Mide y registra los parámetros eléctricos y el estado (mediante contactos auxiliares). Analiza la calidad de la energía según la clase A IEC 61000-4-30. Mide la corriente diferencial. Sincronización GPS.
