# Equipos de conmutación de transferencia de accionamiento remoto, referencia ATyS d H de Socomec. De 4000 a 6300 A

- Propiedad del archivo: CONSTRUNARIO
- Formato: FIEBDC-3/2012
- Programa: Construnario Versión 3.51
- Fecha de los precios: 04/05/2021
- Divisa: EUR

**ATyS d H** u Equipos de conmutación de transferencia de accionamiento remoto, referencia ATyS d H de Socomec. De 4000 a 6300 A
El ATyS d H es un conmutador de transferencia trifásico, de 3 y 4 polos, diseñado para aplicaciones de alta potencia y baja tensión que requieren una conmutación de alto rendimiento rápida y fiable. La transferencia de transición abierta se efectúa en carga de acuerdo con las normas IEC 60947-6-1 y GB 14048-11 (Clase PC) sin apenas interrumpir el suministro de energía a la carga durante la transferencia. El ATyS d H es un equipo de conmutación remota para transferencia (RTSE) con una fuente de alimentación dual (DPS) integrada que acepta órdenes remotas a través de contactos sin tensión.
