# Cortina automática cortafuego, referencia BACHFIRE Z E120 de Bach. Clasificación E120

- Propiedad del archivo: CONSTRUNARIO
- Formato: FIEBDC-3/2012
- Programa: Construnario Versión 3.51
- Fecha de los precios: 07/05/2021
- Divisa: EUR

**BACHFIREZ E120** u Cortina automática cortafuego, referencia BACHFIRE Z E120 de Bach. Clasificación E120
BACHFIRE Z E120 es una Cortina Automática Cortafuego que en caso de incendio, limita y controla el fuego, con clasificación E120. Este sistema puede adaptarse a perímetros geométricos irregulares, abiertos o cerrados, evitando colocar guías verticales. La cortina está compuesta por: Tejido de fibra de vidrio recubierto de poliuretano en ambos lados, cosido con alambre de acero reforzado y fijado a una placa de 2 mm dentro del cajón y al contrapeso inferior; Elementos de acero galvanizado como cajón superior y contrapeso inferior. Todo el sistema es accionado por al menos un motor tubular de 24Vdc con sistema especial de seguridad contra fallo de caída por gravedad. Panel de control para cortinas automáticas de BACH (CBM), con voltaje nominal de entrada de 115Vac o 220Vac y voltaje de salida de 24Vdc. Fuente de alimentación ininterrumpida (Sistema UPS), con autonomía de hasta 6 horas, existente en todos los paneles de control. Probada y homologada según las normas UNE EN 1634-1 y UNE EN 1363-1.
