# Galindo - escurridor de metal para fregadero de cocina DIPLOMAT 10 PLUS y CENTURIO 10 PLUS - Escurridores de Griferías Galindo

- Propiedad del archivo: CONSTRUNARIO
- Formato: FIEBDC-3/2012
- Programa: Construnario Versión 3.51
- Fecha de los precios: 09/11/2018
- Divisa: EUR

**RB08Y0RBAGGA** u Galindo - escurridor de metal para fregadero de cocina DIPLOMAT 10 PLUS y CENTURIO 10 PLUS - Escurridores de Griferías Galindo
Escurridor de metal para fregadero de cocina DIPLOMAT 10 PLUS y CENTURIO 10 PLUS. Dimensiones: 268 x 118 x 30 cm.
