# Grifo monomando lavabo mini para instalación en repisa, serie Seven de Griferías Galindo. Sin desagüe automático. Cromo - Lavabo de Griferías Galindo

- Propiedad del archivo: CONSTRUNARIO
- Formato: FIEBDC-3/2012
- Programa: Construnario Versión 3.51
- Fecha de los precios: 14/05/2021
- Divisa: EUR

**90045500GGA** u Grifo monomando lavabo mini para instalación en repisa, serie Seven de Griferías Galindo. Sin desagüe automático. Cromo - Lavabo de Griferías Galindo
- Grifo monomando mini de lavabo. - Acabado cromo. - Disponible: sin o con desagüe automático. - Cartucho con discos cerámicos de diámetro 35 mm. - Tubos de alimentación flexibles 3/8" y longitud 35 cm.
