# Grupo ducha monomando con columna, rociador y accesorios de ducha,serie Livra de Griferías Galindo. Cromo - Duchas mezcladoras de Griferías Galindo

- Propiedad del archivo: CONSTRUNARIO
- Formato: FIEBDC-3/2012
- Programa: Construnario Versión 3.51
- Fecha de los precios: 14/05/2021
- Divisa: EUR

**49650300GGA** u Grupo ducha monomando con columna, rociador y accesorios de ducha,serie Livra de Griferías Galindo. Cromo - Duchas mezcladoras de Griferías Galindo
Características Temperatura admisible de agua: los materiales que componen las piezas de los grifos pueden soportar una temperatura máxima de 70ºC. Grifo fabricado en latón con acabado cromado. Presión mínima de uso: 0,5 bar. Accionamiento mediante maneta monomando. Entrada hembra de 3/4. Suministrado con excéntricas 1/2 a 3/4, flexo, soporte pared y maneral de 4 funciones. Cartucho sellado mezclador con discos cerámicos de diámetro 35 mm. Rociador en ABS acabado cromado de diámetro 225 mm. Columna regulable en altura (telescópica). Caudal de 18 l/minuto a 3 bar y máxima apertura. Colección Livra Contemporánea y elegante la Colección Livra atiende a las necesidades de un usuario moderno amante del diseño y los espacios selectos. Livra equilibra las formas unificando cuerpo y maneta en una sola forma ergonómica escultural. Esta serie presenta un diseño exclusivo y único en el mercado. Diseñada por el equipo Galindo.
