# Sistema de puertas correderas, referencia SL500 P de ASSA ABLOY. Seguridad reforzada

- Propiedad del archivo: CONSTRUNARIO
- Formato: FIEBDC-3/2012
- Programa: Construnario Versión 3.51
- Fecha de los precios: 16/05/2024
- Divisa: EUR

**SL500P** u Sistema de puertas correderas, referencia SL500 P de ASSA ABLOY. Seguridad reforzada
Sistema de puertas correderas, referencia SL500 P de ASSA ABLOY. Seguridad reforzada Tipo de perfil: Slim Eco Acabado del perfil: aluminio anodizado, color a petición, pintura según la carta de colores RAL Tipo de cristal: aislante de 22 mm, P4A Cerrojo mecánico TightSeal Tipo de mecanismo: SL500, SL500SL Si su negocio está situado a pie de calle, a veces puede sentirse bastante vulnerable. Sin la protección adicional de encontrarse en el interior de un edificio, su escaparate es su única línea de seguridad. Es por este motivo que la puerta corredera ASSA ABLOY SL500 P ofrece medidas de seguridad adicionales que incrementan la protección de su sistema de entrada. Gracias a nuestra tecnología de protección contra robos con certificación RC2, la puerta ofrece una gran resistencia a potenciales ladrones. Las cerraduras cilíndricas UE de dos vías actúan como un obstáculo adicional, ya que incorporan un sistema interno de seguridad resistente y sofisticado. La ASSA ABLOY SL500 P es una solución de acceso ideal para comercios minoristas, hostelería y oficinas. Segura y sostenible Las dos prioridades principales de cualquier negocio son la seguridad y la sostenibilidad. Para hacer frente a estos retos, la pueta corredera ASSA ABLOY SL500 P cumple los requisitos de seguridad de la norma EN 16005 e incorpora características de sostenibilidad. El uso de opciones innovadoras, como la tecnología TightSeal con escobillas para ofrecer un cierre más hermético y el sensor Eco Convenience que monitoriza el consumo energético, ayuda a convertir su sistema de puertas automáticas en un equipo ecológico. Este sistema de puertas correderas automáticas está disponible como un sistema de puerta corredera simple o doble. Se suministra completo, con hoja de puerta, dispositivos de seguridad, opciones de control de acceso y luces laterales. Mantenerse conectado La ASSA ABLOY SL500 P es mucho más que el nuevo vigilante de su negocio. Tiene características adicionales que ayudan a su negocio a funcionar de manera eficiente. Dispone de un selector de modo de funcionamiento (OMS) en la pantalla táctil y conectividad habilitada, lo que significa que el mantenimiento preventivo del sistema de puertas se puede realizar a distancia. La conectividad también le permite recoger datos, estadísticas y diagnósticos de su sistema de puertas en tiempo real cada vez que lo desee.
