# Sistema de puertas correderas , referencia Unislide H de ASSA ABLOY. Control higiénico en entornos de sala blanca

- Propiedad del archivo: CONSTRUNARIO
- Formato: FIEBDC-3/2012
- Programa: Construnario Versión 3.51
- Fecha de los precios: 16/05/2024
- Divisa: EUR

**UnislideH** u Sistema de puertas correderas , referencia Unislide H de ASSA ABLOY. Control higiénico en entornos de sala blanca
Sistema de puertas correderas , referencia Unislide H de ASSA ABLOY. Control higiénico en entornos de sala blanca Alimentación eléctrica: 100 VCA -10% a 240 VCA +10%; 50/60 Hz Consumo máx.: 250 W Peso máximo de puertas recomendado: 200 kg Paso libre: 800 – 2500 mm Velocidad de cierre y apertura variable: hasta 0,7 m/s Tiempo de apertura mantenida: 0 – 60 s Temperatura ambiente: De -20 °C a +50 °C Humedad relativa (no condensante): 5% a 85% Para entornos de sala blanca en hospitales, laboratorios y otras instalaciones donde son elevados los requisitos sobre la higiene y el control de infecciones. La puerta corredera Hermetic está especialmente diseñada para usar en entornos de sala blanca. El sistema Hermetic de puertas correderas se ha diseñado especialmente para su uso en áreas donde se requieren puertas limpias, higiénicas y herméticas. Accionado con el mecanismo ASSA ABLOY Unislide H, proporciona una entrada sellada herméticamente para entornos de sala blanca, como salas de operaciones, instalaciones de producción farmacéutica, instalaciones de manipulación de alimentos y laboratorios.
