# Sistema de puertas correderas curvas, referencia Unislide C de ASSA ABLOY

- Propiedad del archivo: CONSTRUNARIO
- Formato: FIEBDC-3/2012
- Programa: Construnario Versión 3.51
- Fecha de los precios: 16/05/2024
- Divisa: EUR

**UnislideC** u Sistema de puertas correderas curvas, referencia Unislide C de ASSA ABLOY
Sistema de puertas correderas curvas, referencia Unislide C de ASSA ABLOY Alimentación eléctrica: 100 VCA -10 % a 240 VCA +10 %; 50/60 Hz Consumo eléctrico: máx. 250 W Peso máx. recomendado de la puerta: 100 kg/hoja móvil Velocidad de cierre y apertura variable: hasta 1,4 m/s Tiempo de apertura mantenida: 0 – 60 s Temperatura ambiente: De -20°C a +50°C Humedad relativa (sin condensación) entre el 5% y el 85% Con todas las ventajas de una puerta corredera y el atractivo estético de una puerta giratoria, el sistema de puertas correderas curvas produce una entrada elegante e impactante en tres dimensiones, con la profundidad añadida a la anchura y la altura. Además, ofrece un ancho de paso libre más amplio que el de las puertas correderas planas, lo que facilita el paso en las horas más ajetreadas del día.
