# Mecanismos universales para puerta batiente, referencia SW100 y SW200 de ASSA ABLOY

- Propiedad del archivo: CONSTRUNARIO
- Formato: FIEBDC-3/2012
- Programa: Construnario Versión 3.51
- Fecha de los precios: 16/05/2024
- Divisa: EUR

**SW100SW200** u Mecanismos universales para puerta batiente, referencia SW100 y SW200 de ASSA ABLOY
Mecanismos universales para puerta batiente, referencia SW100 y SW200 de ASSA ABLOY ASSA ABLOY SW100 Alimentación eléctrica: 100-240 VCA +10/-15%, 50/60Hz, fusible de red máx. 10 A (instalación en edificios) Consumo eléctrico: máx. 75 W Tensión auxiliar: 24 V CC, máx. 400 mA Unidad de batería de emergencia controlada: 24 V CC Conexión de cerrojo electromecánico: 12 V CC, máx. 500 mA o 24 V CC, máx. 250 mA Temperatura ambiente: De -20 °C a +45 °C Humedad relativa (sin condensación) 95% Peso y anchura máximos recomendados de la puerta, inercia J: PUSH = 45 kgm², PULL = 16 kgm² Clase de protección IP20 ASSA ABLOY SW200 Alimentación eléctrica: 100-240 VCA +10/-15%, 50/60 Hz, fusible de red máx. 10 A (instalación en edificios) Consumo eléctrico: máx. 300 W Tensión auxiliar: 24 V CC, máx. 700 mA Unidad de batería de emergencia controlada: 24 V CC Conexión de cerrojo electromecánico: 12 V CC, máx. 1200 mA o 24 V CC, máx. 600 mA Temperatura ambiente: De -20 °C a +45 °C Humedad relativa (sin condensación) 95% Peso y anchura máximos recomendados de la puerta, inercia J: PUSH = 160 kgm², PULL = 80 kgm² Clase de protección IP20 Mecanismo universal de puerta batiente ASSA ABLOY SW100 ASSA ABLOY SW100 es adecuado para aplicaciones como: entradas interiores y exteriores de bajo consumo, puertas de hoja simple y hoja doble, puertas antiincendios (dependiendo de las regulaciones nacionales), vías de escape y aplicaciones de empuje y tiro. Contiene una batería de reserva integrada opcionalmente y la monitorización garantizan el funcionamiento aunque se interrumpa el suministro de energía, mientras que una función de bloqueo inteligente añade más seguridad. Cumplimiento en materia de seguridad El ASSA ABLOY SW100 cumple las normas siguientes: EN 1634-1, EN 16005, UL 325 y ANSI/BHMA A156.19. Mecanismo universal de puerta batiente ASSA ABLOY SW200 El ASSA ABLOY SW200 es un mecanismo electromecánico de puerta batiente inteligente y de alta resistencia con una sorprendente capacidad para manejar puertas pesadas. Es la elección ideal para aplicaciones con altas demandas en cuanto a funcionamiento suave en combinación con resistencia y un flujo de tráfico alto. Compensa la presión y la carga ejercidas por el viento y, sin embargo, sigue siendo fácil de abrir manualmente. El ASSA ABLOY SW200 ofrece un inmejorable ángulo de apertura de 180 grados en aplicaciones tanto de empuje como de tiro, y adicionalmente ofrece una fuerza de empuje manual fácil de usar con la energía desconectada. Una batería de reserva integrada opcionalmente y la monitorización garantizan el funcionamiento aunque se interrumpa el suministro de energía, mientras que una función de bloqueo inteligente añade más seguridad. ASSA ABLOY SW200 es adecuado para aplicaciones como: entradas interiores y exteriores de bajo consumo y alta resistencia, puertas de hoja única y hoja doble, puertas antiincendios (dependiendo de las regulaciones nacionales), vías de escape y aplicaciones de empuje y tiro. Cumplimiento en materia de seguridad El ASSA ABLOY SW200 cumple las normas EN 1634-1, EN 16005, UL 325 y ANSI/BHMA A156.10, A156.19
