# Mecanismo de puerta batiente oculto antipánico, referencia SW200 de ASSA ABLOY

- Propiedad del archivo: CONSTRUNARIO
- Formato: FIEBDC-3/2012
- Programa: Construnario Versión 3.51
- Fecha de los precios: 16/05/2024
- Divisa: EUR

**SW200** u Mecanismo de puerta batiente oculto antipánico, referencia SW200 de ASSA ABLOY
Mecanismo de puerta batiente oculto antipánico, referencia SW200 de ASSA ABLOY Alimentación eléctrica: 100-240 VCA +10/-15%, 50/60 Hz, fusibles de red máx. 10 A (instalación en edificios) Consumo máx.: 300 W Voltaje auxiliar 24 V DC, máx.: 700 mA Unidad de batería de emergencia controlada: 24 V CC Conexión de cerrojo electromecánico: 12 V CC, máx. 1200 mA o 24 V CC, máx. 600 mA Temperatura ambiente: De -20 °C a +45 °C Humedad relativa (sin condensación): 95% Peso y anchura máximos recomendados de la puerta, inercia J: 80 kgm² Clase de protección IP20 El SW200 es la elección ideal para aplicaciones con altas demandas en cuanto a funcionamiento suave en combinación con resistencia y un flujo de tráfico alto. Compensa la presión y la carga ejercidas por el viento y, sin embargo, sigue siendo fácil de abrir manualmente. Adicionalmente, ofrece una fuerza de empuje manual fácil de usar con la energía desconectada. Una batería de reserva integrada opcionalmente y la monitorización garantizan el funcionamiento aunque se interrumpa el suministro de energía, mientras que una función de bloqueo inteligente añade más seguridad. Cumplimiento en materia de seguridad El ASSA ABLOY SW200 cumple las normas EN 16005, UL 325 y ANSI/BHMA A156.10, A156.19
