# Puerta giratoria de gran capacidad, referencia UniTurn de ASSA ABLOY. Para entradas con un tráfico elevado

- Propiedad del archivo: CONSTRUNARIO
- Formato: FIEBDC-3/2012
- Programa: Construnario Versión 3.51
- Fecha de los precios: 16/05/2024
- Divisa: EUR

**UniTurn** u Puerta giratoria de gran capacidad, referencia UniTurn de ASSA ABLOY. Para entradas con un tráfico elevado
Puerta giratoria de gran capacidad, referencia UniTurn de ASSA ABLOY. Para entradas con un tráfico elevado Alimentación eléctrica: 230 V, 50 Hz, fusible de red máx. 10 A, 100-120 V, 50/60 Hz, fusible de red máx. 16 A Consumo eléctrico: 400 W/30 W en reposo Anodizado, plata o bronce Iluminación LED 5 W: 70 W Altura interna no estándar (máx. 2600 mm) Sombrerete, altura no estándar (máx. 1250 mm) Acabado en pintura lacada (colores RAL) Revestimiento de acero inoxidable La puerta giratoria ASSA ABLOY UniTurn permite separar eficazmente el entorno exterior del interior, reduciendo así las pérdidas de frio y/o calor. También ofrece dos expositores cerrados dentro de las hojas giratorias que pueden utilizarse para información o publicidad. La ASSA ABLOY UniTurn está diseñada para su instalación directa sobre el suelo terminado, ya que no requiere ningún tipo de base especial. Puede equiparse opcionalmente con una puerta corredera central activada por llave, que puede utilizarse como una entrada con puerta corredera totalmente automática ofreciendo ventilación adicional y un acceso más espacioso al edificio. Cumplimiento en materia de seguridad La ASSA ABLOY UniTurn cumple plenamente la norma de seguridad EN 16005.
