# Puertas giratorias accionamiento eléctrico asistido, referencia RD100 de ASSA ABLOY. Para entradas destinadas exclusivamente al tránsito peatonal

- Propiedad del archivo: CONSTRUNARIO
- Formato: FIEBDC-3/2012
- Programa: Construnario Versión 3.51
- Fecha de los precios: 16/05/2024
- Divisa: EUR

**RD100** u Puertas giratorias accionamiento eléctrico asistido, referencia RD100 de ASSA ABLOY. Para entradas destinadas exclusivamente al tránsito peatonal
Puertas giratorias accionamiento eléctrico asistido, referencia RD100 de ASSA ABLOY. Para entradas destinadas exclusivamente al tránsito peatonal Suministro eléctrico: 100-240 V CA +10/-15%, 50/60 Hz, fusible de red máx. 10 A (instalación en edificios) Consumo: máx. 300 W Accionamiento semiautomático Cuadro de maniobras integrado en el frontal superior, sobre la entradainterior Parada de emergencia Certificación independiente de acuerdo con EN16005:2012 Acabado en pintura lacada (colores RAL) Anodizado, transparente o bronce Revestimiento de acero inoxidable Bandas de seguridad pasivas Puertas de cierre nocturno (NCD), manual Resistencia a robos clase 3 (RC3) de conformidad con EN1627:2011 Cerrojo mecánico en la hoja de la puerta Frontal superior, no estándar: altura 200-1250 mm Altura interior no estándar 2000-3000 mm LED de iluminación con control La nueva puerta giratoria de accionamiento eléctrico ASSA ABLOY RD100 de ASSA ABLOY Entrance Systems ofrece un nuevo nivel de funcionalidad a cualquier oficina pública o privada. La ASSA ABLOY RD100, que resulta perfecta para entradas destinadas exclusivamente al tránsito peatonal, permite que los peatones pasen fácilmente y a su propio paso. Cuando un peatón empuja la puerta para moverla manualmente, esta utiliza menos energía y reduce la huella de carbono. Una herramienta sencilla, basada en la web, para la configuración de par, dirección, potencia asistida, etc., permite a los técnicos asesorarle a usted y a sus clientes sobre la solución de entrada más adecuada. La sostenibilidad y la seguridad están integradas en la ASSA ABLOY RD100. Los sensores de movimiento de la puerta funcionan constantemente para detectar y prevenir atrapamientos y reducir el riesgo de accidentes. Está disponible en las versiones “Return-to-park” (retorno posición de estacionamiento) y “Stable-park” (estacionamiento estable) para reducir corrientes no deseadas y garantizar que la puerta siempre se encuentre en la posición óptima para el siguiente usuario. La certificación RC3 significa que la RD100 incorpora tecnología avanzada de protección contra robos, gracias a lo cual su empresa siempre está protegida, incluso cuando no hay nadie. Cumplimiento en materia de seguridad La ASSA ABLOY RD100 cumple plenamente la norma de seguridad EN 16005.
